# Marca vial transversal

- Propiedad del archivo: CYPE INGENIEROS, S.A.
- Formato: FIEBDC-3/2002
- Divisa: EUR
- Costes indirectos: 3.00 %
- IVA: 21.00 %

## Y Seguridad y salud

### YS Señalización provisional de obras

#### YSH Señalización horizontal

**YSH020** m Marca vial transversal.
Aplicación manual de pintura alcídica color amarillo, para marca vial transversal discontinua, de 50 cm de anchura, para paso para peatones y paso para ciclistas.
Incluye: Premarcaje. Aplicación manual de la mezcla.
Criterio de medición de proyecto: Longitud medida según Estudio o Estudio Básico de Seguridad y Salud.
Criterio de medición de obra: Se medirá, a cinta corrida, la longitud realmente ejecutada según especificaciones de Estudio o Estudio Básico de Seguridad y Salud.

| Código | Ud | Descripción | Rendimiento | Precio | Importe |
|---|---|---|---|---|---|
| mt27mvh030b | kg | Pintura alcídica color amarillo, según UNE-EN 1871. (material) | 0.102 | 3.09 | 0.32 |
| mo119 | h | Oficial 1ª Seguridad y Salud. (mano de obra) | 0.028 | 23.10 | 0.65 |
| mo120 | h | Peón Seguridad y Salud. (mano de obra) | 0.014 | 21.69 | 0.30 |
| % | % | Costes directos complementarios | 2 % | 1.27 | 0.03 |
|  |  | Costes directos |  |  | 1.30 |
