# Pintura al silicato sobre paramento exterior

- Propiedad del archivo: CYPE INGENIEROS, S.A.
- Formato: FIEBDC-3/2002
- Divisa: EUR
- Costes indirectos: 3.00 %
- IVA: 21.00 %

## R Revestimientos y trasdosados

### RF Pinturas en paramentos exteriores

#### RFS Minerales al silicato

**RFS010** m² Pintura al silicato sobre paramento exterior.
Aplicación manual de dos manos de pintura al silicato Siltop Profesional "PINTURAS ISAVAL", color blanco, gama D, acabado mate, textura lisa, la primera mano diluida con un 15% de Siltop Concentrado y la siguiente diluida con un 5% del mismo producto, (rendimiento: 0,15 l/m² cada mano); previa aplicación de una mano de imprimación reguladora de la absorción Siltop Concentrado "PINTURAS ISAVAL", sobre paramento exterior de mortero de cemento.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs020c | l | Imprimación reguladora de la absorción a base de soluciones de silicato potásico y emulsiones acrílicas, Siltop Concentrado "PINTURAS ISAVAL", para aplicar con brocha, rodillo o pistola. (material) | 0.097 | 16.57 | 1.61 |
| mt27psi010D | l | Pintura para exterior, Siltop Profesional "PINTURAS ISAVAL", a base de silicato potásico, color blanco, acabado mate, textura lisa, permeable al vapor de agua y resistente a los rayos UV y a los álcalis; para aplicar con brocha, rodillo o pistola, según UNE-EN 1504-2. (material) | 0.300 | 17.22 | 5.17 |
| op00tal020 |  | Taladro con batidora. | 1.000 | 0.00 | 0.00 |
| mo038 | h | Oficial 1ª pintor. (mano de obra) | 0.155 | 23.10 | 3.58 |
| mo076 | h | Ayudante pintor. (mano de obra) | 0.155 | 21.94 | 3.40 |
| % | % | Costes directos complementarios | 2 % | 13.76 | 0.28 |
|  |  | Costes directos |  |  | 14.04 |
