# Pintura al silicato efecto veladura sobre paramento exterior

- Propiedad del archivo: CYPE INGENIEROS, S.A.
- Formato: FIEBDC-3/2002
- Divisa: EUR
- Costes indirectos: 3.00 %
- IVA: 21.00 %

## R Revestimientos y trasdosados

### RF Pinturas en paramentos exteriores

#### RFS Minerales al silicato

**RFS020** m² Pintura al silicato efecto veladura sobre paramento exterior.
Aplicación manual de dos manos de pintura al silicato efecto veladura Silvel "PINTURAS ISAVAL", acabado mate, textura lisa, diluidas con un 40% de Siltop Concentrado, (rendimiento: 0,07 l/m² cada mano); previa aplicación de una mano de imprimación reguladora de la absorción Siltop Concentrado "PINTURAS ISAVAL", sobre paramento exterior de mortero de cemento.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs020c | l | Imprimación reguladora de la absorción a base de soluciones de silicato potásico y emulsiones acrílicas, Siltop Concentrado "PINTURAS ISAVAL", para aplicar con brocha, rodillo o pistola. (material) | 0.206 | 16.57 | 3.41 |
| mt27psi020d | l | Pintura al silicato efecto veladura para exterior, Silvel "PINTURAS ISAVAL" a base de silicato potásico, acabado mate, textura lisa; para aplicar con brocha, rodillo o pistola. (material) | 0.140 | 11.89 | 1.66 |
| op00tal020 |  | Taladro con batidora. | 1.000 | 0.00 | 0.00 |
| mo038 | h | Oficial 1ª pintor. (mano de obra) | 0.155 | 22.13 | 3.43 |
| mo076 | h | Ayudante pintor. (mano de obra) | 0.155 | 21.02 | 3.26 |
| % | % | Costes directos complementarios | 2 % | 11.76 | 0.24 |
|  |  | Costes directos |  |  | 12.00 |
