# Pintura anticarbonatación

- Propiedad del archivo: CYPE INGENIEROS, S.A.
- Formato: FIEBDC-3/2002
- Divisa: EUR
- Costes indirectos: 3.00 %
- IVA: 21.00 %

## R Revestimientos y trasdosados

### RL Tratamientos superficiales de protección

#### RLB Anticarbonatación

**RLB010** m² Pintura anticarbonatación.
Aplicación manual de dos manos de revestimiento incoloro, Impermisal Natur "PINTURAS ISAVAL", textura lisa, (rendimiento: 0,104 kg/m² cada mano), previa aplicación de una mano de imprimación acrílica, reguladora de la absorción, Isacrílico "PINTURAS ISAVAL", para la protección del hormigón o mortero frente a la carbonatación y ambientes agresivos contaminados.
Incluye: Limpieza de la superficie soporte. Aplicación de una mano de fondo. Aplicación de dos manos de acabado.
Criterio de medición de proyecto: Superficie medida según documentación gráfica de Proyecto.
Criterio de medición de obra: Se medirá la superficie realmente ejecutada según especificaciones de Proyecto.

| Código | Ud | Descripción | Rendimiento | Precio | Importe |
|---|---|---|---|---|---|
| mt27pfs010e | l | Imprimación acrílica, reguladora de la absorción, Isacrílico "PINTURAS ISAVAL", permeable al vapor de agua y resistente a los álcalis, para aplicar con brocha, rodillo o pistola. (material) | 0.208 | 13.55 | 2.82 |
| mt27tsp020a | l | Revestimiento incoloro, Impermisal Natur "PINTURAS ISAVAL", textura lisa, impermeable al agua de lluvia, permeable al vapor de agua, autolimpiable, fungicida, resistente a los álcalis y a la intemperie y con efecto protector frente a la carbonatación. (material) | 0.041 | 9.91 | 0.41 |
| mo038 | h | Oficial 1ª pintor. (mano de obra) | 0.150 | 23.10 | 3.47 |
| mo076 | h | Ayudante pintor. (mano de obra) | 0.150 | 21.94 | 3.29 |
| % | % | Costes directos complementarios | 2 % | 9.99 | 0.20 |
|  |  | Costes directos |  |  | 10.19 |
