# FIEBDC-3

- Propiedad del archivo: CYPE INGENIEROS, S.A.
- Formato: FIEBDC-3/2002
- Divisa: EUR
- Costes indirectos: 3.00 %
- IVA: 21.00 %

| Código | Ud | Descripción | Precio |
|---|---|---|---|
| mt27pfs050a | l | Sellador epoxi, Acquasell "PINTURAS ISAVAL", para aplicar con brocha, rodillo o pistola. (material) | 27.15 |
| mt27pxi010c | l |  |  |

## Otros textos del archivo
- Pintura para interior, Acquapox "PINTURAS ISAVAL", de dos componentes a base de resina epoxi en base acuosa, color gris, acabado satinado, textura lisa, de altas prestaciones, con resistencia al deslizamiento 35
