# Marcado y señalización de pistas deportivas, con pintura plástica

- Propiedad del archivo: CYPE INGENIEROS, S.A.
- Formato: FIEBDC-3/2002
- Divisa: EUR
- Costes indirectos: 3.00 %
- IVA: 21.00 %

## U Urbanización interior de la parcela

### UD Pistas deportivas

#### UDV Revestimientos

**UDV040** m Marcado y señalización de pistas deportivas, con pintura plástica.
Aplicación manual de dos manos de pintura plástica Suelos Deportivos "PINTURAS ISAVAL", antideslizante, color blanco, acabado satinado, textura lisa, la primera mano diluida con un 20% de agua y la siguiente diluida con un 5% de agua o sin diluir; para marcado y señalización de pista de tenis, con líneas de 5 cm de anchura, según normas federativas.
Incluye: Preparación de la superficie. Ejecución del marcado.
Criterio de medición de proyecto: Longitud medida según documentación gráfica de Proyecto.
Criterio de medición de obra: Se medirá la longitud realmente ejecutada según especificaciones de Proyecto.

| Código | Ud | Descripción | Rendimiento | Precio | Importe |
|---|---|---|---|---|---|
| mt27pii060I | l | Pintura plástica, Suelos Deportivos "PINTURAS ISAVAL", a base de resinas acrílicas, color blanco, acabado satinado, textura lisa, antideslizante; para aplicar con brocha, rodillo o pistola. (material) | 0.010 | 12.41 | 0.12 |
| mt27wav020b | m | Cinta adhesiva de pintor, de 50 mm de anchura. (material) | 2.000 | 0.20 | 0.40 |
| mo038 | h | Oficial 1ª pintor. (mano de obra) | 0.060 | 22.13 | 1.33 |
| mo076 | h | Ayudante pintor. (mano de obra) | 0.060 | 21.02 | 1.26 |
| % | % | Costes directos complementarios | 2 % | 3.11 | 0.06 |
|  |  | Costes directos |  |  | 3.17 |
