# Pintura natural de origen mineral a la cal sobre paramento exterior

- Propiedad del archivo: CYPE Ingenieros S.A.
- Formato: FIEBDC-3/2016
- Programa: Generador de precios de la construcción. CYPE Ingenieros, S.A.
- Fecha: 23/01/2025
- Divisa: EUR
- Costes indirectos: 3 %
- IVA: 21 %

## R Revestimientos y trasdosados

### RF Pinturas en paramentos exteriores

#### RFA Naturales de origen mineral a la cal

**RFA040** m² Pintura natural de origen mineral a la cal sobre paramento exterior.
Aplicación manual de dos manos de pintura natural de origen mineral a la cal Caoval "PINTURAS ISAVAL", color blanco, acabado mate, textura lisa, sin diluir, (rendimiento: 0,12 l/m² cada mano); previa aplicación de una mano de imprimación reguladora de la absorción Fixenol Fijador Acqua Siloxano "PINTURAS ISAVAL", sobre paramento exterior de mortero de cal.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs030c | l | Imprimación reguladora de la absorción a base de copolímeros acrílicos y siloxanos en emulsión acuosa Fixenol Fijador Acqua Siloxano "PINTURAS ISAVAL", para aplicar con brocha, rodillo o pistola. (material) | 0.075 | 12.46 | 0.935 |
| mt27pcs010o | l | Pintura natural de origen mineral a la cal para interior y exterior, Caoval "PINTURAS ISAVAL", a base de cal aérea tipo CL 90-S, según UNE-EN 459-1 y pigmentos naturales, color blanco, acabado mate, textura lisa, con un contenido de sustancias orgánicas volátiles (VOC) < 5 g/l; para aplicar con brocha, rodillo o pistola, según UNE-EN 1504-2. (material) | 0.24 | 8.18 | 1.963 |
| mo038 | h | Oficial 1ª pintor. (mano de obra) | 0.155 | 23.1 | 3.581 |
| mo076 | h | Ayudante pintor. (mano de obra) | 0.155 | 21.94 | 3.401 |
| % | % | Costes directos complementarios | 2 % | 9.880 | 0.198 |
|  |  | Costes directos |  |  | 10.078 |

Residuos:
- colocación: mt27pfs030c; factor de residuo 0.03
- colocación: mt27pcs010o; factor de residuo 0.055

## Recursos

**mt27pfs030c** l Imprimación reguladora de la absorción a base de copolímeros acrílicos y siloxanos en emulsión acuosa Fixenol Fijador
Datos técnicos: Coste energético 79.628 MJ; Emisión de CO2 3.033 kg; Código LER 17 09 04; Masa del elemento 1.05 kg; Volumen 0.0007 m3
Residuos:
- embalaje: re150104 Envases metálicos. (componente de residuo); rendimiento 0.064 kg; Código LER 15 01 04; Masa del elemento 1 kg; Volumen 0.001667 m3

**mt27pcs010o** l Pintura natural de origen mineral a la cal para interior y exterior
Datos técnicos: Coste energético 11.231 MJ; Emisión de CO2 1.005 kg; Código LER 08 01 11; Masa del elemento 1.42 kg; Volumen 0.001578 m3
Residuos:
- embalaje: re170203 Plástico. (componente de residuo); rendimiento 0.023 kg; Código LER 17 02 03; Masa del elemento 1 kg; Volumen 0.001667 m3
