# Pintura anticarbonatación

- Propiedad del archivo: CYPE Ingenieros S.A.
- Formato: FIEBDC-3/2016
- Programa: Generador de precios de la construcción. CYPE Ingenieros, S.A.
- Fecha: 23/01/2025
- Divisa: EUR
- Costes indirectos: 3 %
- IVA: 21 %

## R Revestimientos y trasdosados

### RL Tratamientos superficiales de protección

#### RLB Anticarbonatación

**RLB010** m² Pintura anticarbonatación.
Aplicación manual de dos manos de revestimiento incoloro, Impermisal Natur "PINTURAS ISAVAL", textura lisa, (rendimiento: 0,104 kg/m² cada mano), previa aplicación de una mano de imprimación acrílica, reguladora de la absorción, Isacrílico "PINTURAS ISAVAL", para la protección del hormigón o mortero frente a la carbonatación y ambientes agresivos contaminados.
Incluye: Limpieza de la superficie soporte. Aplicación de una mano de fondo. Aplicación de dos manos de acabado.
Criterio de medición de proyecto: Superficie medida según documentación gráfica de Proyecto.
Criterio de medición de obra: Se medirá la superficie realmente ejecutada según especificaciones de Proyecto.

| Código | Ud | Descripción | Rendimiento | Precio | Importe |
|---|---|---|---|---|---|
| mt27pfs010e | l | Imprimación acrílica, reguladora de la absorción, Isacrílico "PINTURAS ISAVAL", permeable al vapor de agua y resistente a los álcalis, para aplicar con brocha, rodillo o pistola. (material) | 0.208 | 13.55 | 2.818 |
| mt27tsp020a | l | Revestimiento incoloro, Impermisal Natur "PINTURAS ISAVAL", textura lisa, impermeable al agua de lluvia, permeable al vapor de agua, autolimpiable, fungicida, resistente a los álcalis y a la intemperie y con efecto protector frente a la carbonatación. (material) | 0.041 | 9.91 | 0.406 |
| mo038 | h | Oficial 1ª pintor. (mano de obra) | 0.15 | 23.1 | 3.465 |
| mo076 | h | Ayudante pintor. (mano de obra) | 0.15 | 21.94 | 3.291 |
| % | % | Costes directos complementarios | 2 % | 9.980 | 0.200 |
|  |  | Costes directos |  |  | 10.180 |

Residuos:
- colocación: mt27pfs010e; factor de residuo 0.03

## Recursos

**mt27pfs010e** l Imprimación acrílica
Datos técnicos: Coste energético 79.628 MJ; Emisión de CO2 3.033 kg; Código LER 17 09 04; Masa del elemento 1.05 kg; Volumen 0.0007 m3
Residuos:
- embalaje: re150104 Envases metálicos. (componente de residuo); rendimiento 0.064 kg; Código LER 15 01 04; Masa del elemento 1 kg; Volumen 0.001667 m3
