# Pintura epoxi sobre suelo de garaje

- Propiedad del archivo: CYPE Ingenieros S.A.
- Formato: FIEBDC-3/2016
- Programa: Generador de precios de la construcción. CYPE Ingenieros, S.A.
- Fecha: 28/08/2025
- Divisa: EUR
- Costes indirectos: 3 %
- IVA: 21 %

## R Revestimientos y trasdosados

### RO Pinturas para uso específico

#### ROO Garajes

**ROO010** m² Pintura epoxi sobre suelo de garaje.
Aplicación manual de dos manos de pintura epoxi Acquapox "PINTURAS ISAVAL", color gris, acabado satinado, textura lisa, sin diluir, (rendimiento: 0,13 l/m² cada mano); previa aplicación de una mano de sellador epoxi, Acquasell "PINTURAS ISAVAL", sobre suelo de garaje de hormigón.
Incluye: Limpieza general de la superficie soporte. Preparación de la mezcla. Aplicación de una mano de fondo. Aplicación de dos manos de acabado.
Criterio de medición de proyecto: Superficie medida según documentación gráfica de Proyecto, con el mismo criterio que el soporte base.
Criterio de medición de obra: Se medirá la superficie realmente ejecutada según especificaciones de Proyecto, con el mismo criterio que el soporte base.

| Código | Ud | Descripción | Rendimiento | Precio |
|---|---|---|---|---|
| mt27pfs050a | l | Sellador epoxi, Acquasell "PINTURAS ISAVAL", para aplicar con brocha, rodillo o pistola. (material) | 0.133 | 27.15 |
| mt27pxi010c | l |  | 0.26 |  |
| mo038 |  |  | 0.12 |  |
| mo076 |  |  | 0.12 |  |
| % |  |  | 2 % |  |

Residuos:
- colocación: mt27pfs050a Sellador epoxi, Acquasell "PINTURAS ISAVAL", para aplicar con brocha, rodillo o pistola; factor de residuo 0.03
- colocación: mt27pxi010c; factor de residuo 0.0275

## Recursos

**mt27pfs050a** l Sellador epoxi, Acquasell "PINTURAS ISAVAL", para aplicar con brocha, rodillo o pistola
Datos técnicos: Coste energético 91.693 MJ; Emisión de CO2 3.480 kg; Código LER 17 09 04; Masa del elemento 1.05 kg; Volumen 0.0007 m3
Residuos:
- embalaje: re150104 Envases metálicos. (componente de residuo); rendimiento 0.064 kg; Código LER 15 01 04; Masa del elemento 1 kg; Volumen 0.001667 m3

## Otros textos del archivo
- Pintura para interior, Acquapox "PINTURAS ISAVAL", de dos componentes a base de resina epoxi en base acuosa, color gris, acabado satinado, textura lisa, de altas prestaciones, con resistencia al deslizamiento 35
