# Marca vial longitudinal

- Propiedad del archivo: CYPE Ingenieros S.A.
- Formato: FIEBDC-3/2016
- Programa: Generador de precios de la construcción. CYPE Ingenieros, S.A.
- Fecha: 25/06/2025
- Divisa: EUR
- Costes indirectos: 3 %
- IVA: 21 %

## Y Seguridad y salud

### YS Señalización provisional de obras

#### YSH Señalización horizontal

**YSH010** m Marca vial longitudinal.
Aplicación mecánica con máquina autopropulsada de pintura para exterior, Acqua Señalización Vial "PINTURAS ISAVAL", a base de resinas acrílicas, color amarillo, acabado satinado, textura lisa, para marca vial longitudinal continua, de 15 cm de anchura, para bordes de calzada.
Incluye: Premarcaje. Aplicación mecánica de la mezcla mediante pulverización.
Criterio de medición de proyecto: Longitud medida según Estudio o Estudio Básico de Seguridad y Salud.
Criterio de medición de obra: Se medirá, a cinta corrida, la longitud realmente ejecutada según especificaciones de Estudio o Estudio Básico de Seguridad y Salud.

| Código | Ud | Descripción | Rendimiento | Precio | Importe |
|---|---|---|---|---|---|
| mt27mvp010j | l | Pintura para exterior, Acqua Señalización Vial "PINTURAS ISAVAL", a base de resinas acrílicas, color amarillo, acabado satinado, textura lisa (material) | 0.044 | 16.32 | 0.718 |
| mq11bar010 | h | Barredora remolcada con motor auxiliar. (maquinaria) | 0.001 | 66.67 | 0.067 |
| mq08war010b | h | Máquina autopropulsada, para pintar marcas viales sobre la calzada. (maquinaria) | 0.001 | 44.8 | 0.045 |
| mo119 | h | Oficial 1ª Seguridad y Salud. (mano de obra) | 0.007 | 23.1 | 0.162 |
| mo120 | h | Peón Seguridad y Salud. (mano de obra) | 0.004 | 21.69 | 0.087 |
| % | % | Costes directos complementarios | 2 % | 1.079 | 0.022 |
|  |  | Costes directos |  |  | 1.101 |

Residuos:
- colocación: mt27mvp010j; factor de residuo 0.0275

## Recursos

**mt27mvp010j** l Pintura para exterior
Datos técnicos: Coste energético 31.337 MJ; Emisión de CO2 1.599 kg; Código LER 08 01 11; Masa del elemento 1.7 kg; Volumen 0.001889 m3
Residuos:
- embalaje: re170203 Plástico. (componente de residuo); rendimiento 0.032 kg; Código LER 17 02 03; Masa del elemento 1 kg; Volumen 0.001667 m3
