# Pintura plástica sobre paramento exterior

- Propiedad del archivo: CYPE INGENIEROS, S.A.
- Formato: FIEBDC-3/2002
- Divisa: EUR
- Costes indirectos: 3.00 %
- IVA: 21.00 %

## R Revestimientos y trasdosados

### RF Pinturas en paramentos exteriores

#### RFP Plásticas

**RFP010** m² Pintura plástica sobre paramento exterior.
Aplicación manual de dos manos de pintura plástica Impermisal Liso Mate "PINTURAS ISAVAL", color blanco, acabado mate, textura lisa, la primera mano diluida con un 15 a 20% de agua y la siguiente diluida con un 5 a 10% de agua o sin diluir, (rendimiento: 0,1 l/m² cada mano); previa aplicación de una mano de imprimación acrílica, reguladora de la absorción Fixenol Pigmentado "PINTURAS ISAVAL", sobre paramento exterior de mortero de cemento.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs100ef | l | Imprimación acrílica, reguladora de la absorción a base de copolímeros acrílicos Fixenol Pigmentado "PINTURAS ISAVAL", color blanco, con un contenido de sustancias orgánicas volátiles (VOC) < 5 g/l, para aplicar con brocha, rodillo o pistola. (material) | 0.096 | 8.75 | 0.84 |
| mt27pii020CI | l | Pintura para exterior, Impermisal Liso Mate "PINTURAS ISAVAL", a base de polímeros acrílicos en emulsión acuosa, color blanco, acabado mate, textura lisa, impermeabilizante y transpirable, con un contenido de sustancias orgánicas volátiles (VOC) < 5 g/l, con Etiqueta Ecológica Europea (EEE); para aplicar con brocha, rodillo o pistola, según UNE-EN 1504-2. (material) | 0.200 | 13.06 | 2.61 |
| op00tal020 |  | Taladro con batidora. | 1.000 | 0.00 | 0.00 |
| mo038 | h | Oficial 1ª pintor. (mano de obra) | 0.181 | 23.10 | 4.18 |
| mo076 | h | Ayudante pintor. (mano de obra) | 0.181 | 21.94 | 3.97 |
| % | % | Costes directos complementarios | 2 % | 11.60 | 0.23 |
|  |  | Costes directos |  |  | 11.83 |
