# Revestimiento pétreo

- Propiedad del archivo: CYPE INGENIEROS, S.A.
- Formato: FIEBDC-3/2002
- Divisa: EUR
- Costes indirectos: 3.00 %
- IVA: 21.00 %

## R Revestimientos y trasdosados

### RG Morteros y revestimientos acrílicos

#### RGP Revestimientos y pastas pétreas

**RGP010** m² Revestimiento pétreo.
Aplicación manual de dos manos de revestimiento pétreo Revisal Liso "PINTURAS ISAVAL", color blanco, acabado mate, textura lisa, la primera mano diluida con un 15 a 20% de agua y la siguiente diluida con un 5 a 10% de agua o sin diluir, (rendimiento: 0,14 l/m²); previa aplicación de una mano de imprimación acrílica reguladora de la absorción Isacrílico "PINTURAS ISAVAL", sobre paramento exterior de mortero.
Criterio de valoración económica: El precio incluye la protección de los elementos del entorno que puedan verse afectados durante los trabajos y la resolución de puntos singulares.
Incluye: Preparación, limpieza y lijado previo del soporte. Preparación de la mezcla. Aplicación de una mano de fondo. Aplicación de dos manos de acabado.
Criterio de medición de proyecto: Superficie medida según documentación gráfica de Proyecto, sin deducir huecos menores de 4 m² y deduciendo, en los huecos de superficie mayor de 4 m², el exceso sobre 4 m².
Criterio de medición de obra: Se medirá la superficie realmente ejecutada según especificaciones de Proyecto, deduciendo, en los huecos de superficie mayor de 4 m², el exceso sobre 4 m².

| Código | Ud | Descripción | Rendimiento | Precio | Importe |
|---|---|---|---|---|---|
| mt27pfs010e | l | Imprimación acrílica, reguladora de la absorción, Isacrílico "PINTURAS ISAVAL", permeable al vapor de agua y resistente a los álcalis, para aplicar con brocha, rodillo o pistola. (material) | 0.058 | 13.55 | 0.79 |
| mt27pei010e | l | Revestimiento pétreo para exteriores, Revisal Liso "PINTURAS ISAVAL", color blanco, acabado mate, textura lisa; para aplicar con brocha, rodillo o pistola, según UNE-EN 1504-2. (material) | 0.280 | 8.57 | 2.40 |
| op00tal020 |  | Taladro con batidora. | 1.000 | 0.00 | 0.00 |
| mo038 | h | Oficial 1ª pintor. (mano de obra) | 0.182 | 23.10 | 4.20 |
| mo076 | h | Ayudante pintor. (mano de obra) | 0.182 | 21.94 | 3.99 |
| % | % | Costes directos complementarios | 2 % | 11.38 | 0.23 |
|  |  | Costes directos |  |  | 11.61 |
