# Pintura natural de origen mineral a la cal sobre paramento interior de mortero de cemento

- Propiedad del archivo: CYPE INGENIEROS, S.A.
- Formato: FIEBDC-3/2002
- Divisa: EUR
- Costes indirectos: 3.00 %
- IVA: 21.00 %

## R Revestimientos y trasdosados

### RI Pinturas en paramentos interiores

#### RIA Naturales de origen mineral a la cal

**RIA050** m² Pintura natural de origen mineral a la cal sobre paramento interior de mortero de cemento.
Aplicación manual de dos manos de pintura natural de origen mineral a la cal Caoval "PINTURAS ISAVAL", color blanco, acabado mate, textura lisa, sin diluir, (rendimiento: 0,12 l/m² cada mano); previa aplicación de una mano de imprimación reguladora de la absorción Fixenol Fijador Acqua Siloxano "PINTURAS ISAVAL", sobre paramento interior de mortero de cemento, vertical, de hasta 3 m de altura.
Criterio de valoración económica: El precio incluye la protección de los elementos del entorno que puedan verse afectados durante los trabajos y la resolución de puntos singulares.
Incluye: Preparación del soporte. Aplicación de una mano de fondo. Aplicación de dos manos de acabado.
Criterio de medición de proyecto: Superficie medida según documentación gráfica de Proyecto, con el mismo criterio que el soporte base.
Criterio de medición de obra: Se medirá la superficie realmente ejecutada según especificaciones de Proyecto, con el mismo criterio que el soporte base.

| Código | Ud | Descripción | Rendimiento | Precio | Importe |
|---|---|---|---|---|---|
| mt27pfs030c | l | Imprimación reguladora de la absorción a base de copolímeros acrílicos y siloxanos en emulsión acuosa Fixenol Fijador Acqua Siloxano "PINTURAS ISAVAL", para aplicar con brocha, rodillo o pistola. (material) | 0.075 | 12.46 | 0.93 |
| mt27pcs010o | l | Pintura natural de origen mineral a la cal para interior y exterior, Caoval "PINTURAS ISAVAL", a base de cal aérea tipo CL 90-S, según UNE-EN 459-1 y pigmentos naturales, color blanco, acabado mate, textura lisa, con un contenido de sustancias orgánicas volátiles (VOC) < 5 g/l; para aplicar con brocha, rodillo o pistola, según UNE-EN 1504-2. (material) | 0.240 | 8.18 | 1.96 |
| op00tal020 |  | Taladro con batidora. | 1.000 | 0.00 | 0.00 |
| mo038 | h | Oficial 1ª pintor. (mano de obra) | 0.137 | 23.10 | 3.16 |
| mo076 | h | Ayudante pintor. (mano de obra) | 0.137 | 21.94 | 3.01 |
| % | % | Costes directos complementarios | 2 % | 9.06 | 0.18 |
|  |  | Costes directos |  |  | 9.24 |
