# Pintura al silicato sobre paramento interior de yeso proyectado o placas de yeso laminado

- Propiedad del archivo: CYPE INGENIEROS, S.A.
- Formato: FIEBDC-3/2002
- Divisa: EUR
- Costes indirectos: 3.00 %
- IVA: 21.00 %

## R Revestimientos y trasdosados

### RI Pinturas en paramentos interiores

#### RIS Minerales al silicato

**RIS040** m² Pintura al silicato sobre paramento interior de yeso proyectado o placas de yeso laminado.
Aplicación manual de dos manos de pintura al silicato Sileco "PINTURAS ISAVAL", color blanco, acabado mate, textura lisa, (rendimiento: 0,09 l/m² cada mano); previa aplicación de una mano de imprimación acrílica, reguladora de la absorción Fixenol Pigmentado "PINTURAS ISAVAL", sobre paramento interior de yeso proyectado o placas de yeso laminado, vertical, de hasta 3 m de altura.
Criterio de valoración económica: El precio incluye la protección de los elementos del entorno que puedan verse afectados durante los trabajos y la resolución de puntos singulares.
Incluye: Preparación y limpieza previa del soporte. Preparación de la mezcla. Aplicación de una mano de fondo. Aplicación de dos manos de acabado.
Criterio de medición de proyecto: Superficie medida según documentación gráfica de Proyecto, con el mismo criterio que el soporte base.
Criterio de medición de obra: Se medirá la superficie realmente ejecutada según especificaciones de Proyecto, con el mismo criterio que el soporte base.

| Código | Ud | Descripción | Rendimiento | Precio | Importe |
|---|---|---|---|---|---|
| mt27pfs100ef | l | Imprimación acrílica, reguladora de la absorción a base de copolímeros acrílicos Fixenol Pigmentado "PINTURAS ISAVAL", color blanco, con un contenido de sustancias orgánicas volátiles (VOC) < 5 g/l, para aplicar con brocha, rodillo o pistola. (material) | 0.096 | 8.75 | 0.84 |
| mt27psi030c | l | Pintura para interior, Sileco "PINTURAS ISAVAL", a base de silicato potásico, color blanco, acabado mate, textura lisa, permeable al vapor de agua, con un contenido de sustancias orgánicas volátiles (VOC) < 5 g/l; para aplicar con brocha, rodillo o pistola. (material) | 0.180 | 11.38 | 2.05 |
| op00tal020 |  | Taladro con batidora. | 1.000 | 0.00 | 0.00 |
| mo038 | h | Oficial 1ª pintor. (mano de obra) | 0.149 | 23.10 | 3.44 |
| mo076 | h | Ayudante pintor. (mano de obra) | 0.149 | 21.94 | 3.27 |
| % | % | Costes directos complementarios | 2 % | 9.60 | 0.19 |
|  |  | Costes directos |  |  | 9.79 |
