# Pintura termoaislante sobre paramento exterior

- Propiedad del archivo: CYPE INGENIEROS, S.A.
- Formato: FIEBDC-3/2002
- Divisa: EUR
- Costes indirectos: 3.00 %
- IVA: 21.00 %

## R Revestimientos y trasdosados

### RK Pinturas, morteros y revestimientos para aislamiento térmico y acústico

#### RKB Pinturas termoaislantes

**RKB010** m² Pintura termoaislante sobre paramento exterior.
Aplicación manual de dos manos de pintura termoaislante Elástico Termoaislante "PINTURAS ISAVAL", color blanco, acabado mate, textura lisa, diluidas con un 15% de agua, (rendimiento: 0,29 l/m² cada mano); previa aplicación de una mano de imprimación acrílica reguladora de la absorción Isacrílico "PINTURAS ISAVAL", sobre paramento exterior de mortero.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs010e | l | Imprimación acrílica, reguladora de la absorción, Isacrílico "PINTURAS ISAVAL", permeable al vapor de agua y resistente a los álcalis, para aplicar con brocha, rodillo o pistola. (material) | 0.058 | 13.55 | 0.79 |
| mt27pii050D | l | Pintura termoaislante para exterior, Elástico Termoaislante "PINTURAS ISAVAL", a base de resinas acrílicas, color blanco, acabado mate, textura lisa, conductividad térmica 0,0406 W/(mK), permeable al vapor de agua y resistente a los álcalis y con un contenido de sustancias orgánicas volátiles (VOC) < 5 g/l; para aplicar con brocha, rodillo o pistola, según UNE-EN 1504-2. (material) | 0.580 | 19.41 | 11.26 |
| op00tal020 |  | Taladro con batidora. | 1.000 | 0.00 | 0.00 |
| mo038 | h | Oficial 1ª pintor. (mano de obra) | 0.182 | 23.10 | 4.20 |
| mo076 | h | Ayudante pintor. (mano de obra) | 0.182 | 21.94 | 3.99 |
| % | % | Costes directos complementarios | 2 % | 20.24 | 0.40 |
|  |  | Costes directos |  |  | 20.64 |
