# Pintura termoaislante sobre paramento exterior

- Propiedad del archivo: CYPE Ingenieros S.A.
- Formato: FIEBDC-3/2016
- Programa: Generador de precios de la construcción. CYPE Ingenieros, S.A.
- Fecha: 26/06/2025
- Divisa: EUR
- Costes indirectos: 3 %
- IVA: 21 %

## R Revestimientos y trasdosados

### RK Pinturas, morteros y revestimientos para aislamiento térmico y acústico

#### RKB Pinturas termoaislantes

**RKB010** m² Pintura termoaislante sobre paramento exterior.
Aplicación manual de dos manos de pintura termoaislante Elástico Termoaislante "PINTURAS ISAVAL", color blanco, acabado mate, textura lisa, diluidas con un 15% de agua, (rendimiento: 0,29 l/m² cada mano); previa aplicación de una mano de imprimación acrílica reguladora de la absorción Isacrílico "PINTURAS ISAVAL", sobre paramento exterior de mortero.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs010e | l | Imprimación acrílica, reguladora de la absorción, Isacrílico "PINTURAS ISAVAL", permeable al vapor de agua y resistente a los álcalis, para aplicar con brocha, rodillo o pistola. (material) | 0.058 | 13.55 | 0.786 |
| mt27pii050D | l | Pintura termoaislante para exterior, Elástico Termoaislante "PINTURAS ISAVAL", a base de resinas acrílicas, color blanco, acabado mate, textura lisa, conductividad térmica 0,0406 W/(mK), permeable al vapor de agua y resistente a los álcalis y con un contenido de sustancias orgánicas volátiles (VOC) < 5 g/l; para aplicar con brocha, rodillo o pistola, según UNE-EN 1504-2. (material) | 0.58 | 19.41 | 11.258 |
| mo038 | h | Oficial 1ª pintor. (mano de obra) | 0.182 | 23.1 | 4.204 |
| mo076 | h | Ayudante pintor. (mano de obra) | 0.182 | 21.94 | 3.993 |
| % | % | Costes directos complementarios | 2 % | 20.241 | 0.405 |
|  |  | Costes directos |  |  | 20.646 |

Residuos:
- colocación: mt27pfs010e; factor de residuo 0.03
- colocación: mt27pii050D; factor de residuo 0.0275

## Recursos

**mt27pfs010e** l Imprimación acrílica
Datos técnicos: Coste energético 79.898 MJ; Emisión de CO2 3.037 kg; Código LER 17 09 04; Masa del elemento 1.05 kg; Volumen 0.0007 m3
Residuos:
- embalaje: re150104 Envases metálicos. (componente de residuo); rendimiento 0.064 kg; Código LER 15 01 04; Masa del elemento 1 kg; Volumen 0.001667 m3

**mt27pii050D** l Pintura termoaislante para exterior
Datos técnicos: Coste energético 43.795 MJ; Emisión de CO2 2.164 kg; Código LER 08 01 11; Masa del elemento 1.5 kg; Volumen 0.001667 m3
Residuos:
- embalaje: re170203 Plástico. (componente de residuo); rendimiento 0.032 kg; Código LER 17 02 03; Masa del elemento 1 kg; Volumen 0.001667 m3
