# Esmalte sobre carpintería de acero

- Propiedad del archivo: CYPE Ingenieros S.A.
- Formato: FIEBDC-3/2016
- Programa: Generador de precios de la construcción. CYPE Ingenieros, S.A.
- Fecha: 26/06/2025
- Divisa: EUR
- Costes indirectos: 3 %
- IVA: 21 %

## R Revestimientos y trasdosados

### RN Pinturas sobre soporte metálico

#### RNE Esmaltes

**RNE030** m² Esmalte sobre carpintería de acero.
Aplicación manual de dos manos de esmalte sintético de secado rápido, a base de resinas, Inoxmel "PINTURAS ISAVAL", color blanco, acabado satinado, (rendimiento: 0,113 l/m² cada mano); (), sobre puerta interior, ciega, de acero.
Criterio de valoración económica: El precio no incluye la imprimación previa del soporte.
Incluye: Preparación y limpieza de la superficie soporte. Aplicación de dos manos de acabado.
Criterio de medición de proyecto: Superficie medida según documentación gráfica de Proyecto, sin descontar huecos, por ambas caras, incluyendo los tapajuntas.
Criterio de medición de obra: Se medirá la superficie realmente ejecutada según especificaciones de Proyecto, por ambas caras, incluyendo los tapajuntas.

| Código | Ud | Descripción | Rendimiento | Precio | Importe |
|---|---|---|---|---|---|
| mt27eep010a | l | Esmalte sintético de secado rápido, a base de resinas, Inoxmel "PINTURAS ISAVAL", color blanco, acabado satinado, con muy bajo contenido de sustancias orgánicas volátiles (VOC), para aplicar con brocha, rodillo o pistola sobre superficies metálicas. (material) | 0.226 | 31.6 | 7.142 |
| mo038 | h | Oficial 1ª pintor. (mano de obra) | 0.609 | 23.1 | 14.068 |
| mo076 | h | Ayudante pintor. (mano de obra) | 0.059 | 21.94 | 1.294 |
| % | % | Costes directos complementarios | 2 % | 22.504 | 0.450 |
|  |  | Costes directos |  |  | 22.954 |
